# Trockenbauarbeiten, Römische Bäder
Angebotsaufforderung (GAEB 90, DA83)
DV-Nummer: 2261009
Eröffnung: 10.03.26
Währung: EUR

## Trockenbauarbeiten
Datum: 02.02.26

*Hinweis*
Römische Bäder im Park Sanssouci
Sanierung Gesamtanlage (Maßnahme 2023-2028)

Allgemeine Vorbemerkungen zum Leistungsverzeichnis
0 Angaben zum Gebäude
1 Angaben zur Baustelle nach DIN 18299
2 Angaben zur Ausführung nach DIN 18299
3 Angaben zu Baudurchführung und Dokumentation

Für die im Folgenden Verzeichnis beschriebenen
Leistungen
wird die VOB Teil B und C als Vertragsgrundlage
vereinbart.
Insbesondere gelten die DIN 18299 bis 18459 und alle
darin
zitierten Normen und Regelungen als Allgemeine
Technische
Vertragsbedingungen (ATV).
Regelwerke müssen in den folgenden
Leistungsbeschreibungen
entsprechend nur ausdrücklich zitiert sein, sofern eine
Abweichung oder Ergänzung zu den ATV explizit
erwünscht ist.
Der AN hat auf Widersprüche der
Leistungsbeschreibungen zur
ATV, die nicht ausdrücklich gekennzeichnet sind,
hinzuweisen.
Bei Widersprüchen der ATV untereinander ist die
Bauüberwachung zu konsultieren, nach welchem Regelwerk
die
Ausführung zu erfolgen hat.

Kurzbeschreibung Bauvorhaben
Die Baugruppe der Römischen Bäder befindet sich im
südlichen
Bereich des Parks Sanssouci und wurde zwischen 1829 und
1840 als errichtet. Es ist Bestandteil des
UNESCO-Welterbes
"Schlösser und Parks von Potsdam und Berlin" und als
solches
ein Kultur- und Baudenkmal von höchstem Rang mit
überregionaler Bedeutung.
Veränderungen oder Beschädigungen der Bausubstanz sowie
der umgebenden Parkanlage, welche über die im Rahmen
der
Bauarbeiten erforderlichen Eingriffe hinaus gehen, sind
grundsätzlich zu vermeiden.
Das Objekt setzt sich zusammen aus mehreren
Gebäudeteilen:
dem Gärtnerhaus, dem sich im Süden anschließenden
Pavillon,
dem im Norden ergänzten Gehilfenhaus nebst Remise sowie
den Thermen. Die einzelnen Bauten werden durch Treppen,
Pergolen, Lauben und Gärten harmonisch miteinander
verbunden.
Die Anlage befindet sich an einem Wasserlauf
(Schafgraben
und Maschinenteich) mit teilweise instabilem Baugrund.
Hieraus
folgende Setzungsschäden an der Bausubstanz, machen
neben
der Behebung des allgemeinen Sanierungsstaus den
Hauptteil
der Instandsetzungsarbeiten aus.
Die bevorstehende Gesamtsanierung Anlage soll daher
eine
Instandsetzung der Gebäudehüllen, Ertüchtigung von
Teilen der
Bauwerksgründung, die grundlegende Erneuerung aller
haustechnischen Anlagen sowie die Überarbeitung der
Freianlagen im Umfeld des Gebäudes beinhalten. Für die
Besucher soll ein zeitgemäßer Museumsbetrieb mit
angemessener Infrastruktur und barrierefreiem Zugang
ermöglicht werden.
Weiterhin sollen die derzeit zu Wohnzwecken genutzten
Obergeschosse des Gärtnerhauses zukünftig für Büroräume
genutzt werden. Im Obergeschoss des Gehilfenhauses
verbleibt
eine bestehende Wohneinheit.

Besichtigung des Objektes
Dem Bieter wird dringend empfohlen vor Abgabe des
Angebotes durch Besichtigung der gegebenen
Örtlichkeiten, der
Platzverhältnisse, der Lager- und
Transportmöglichkeiten ein
klares Bild von dem Vorhaben und den ausgeschriebenen
Arbeiten zu verschaffen.
Nachforderungen, die aus mangelnder Information oder
aufgrund einer nicht erfolgten Baustellenbesichtigung
vor
Angebotsabgabe resultieren, werden nicht anerkannt.
Besichtigungstermine (möglichst mit 2 - 3
Terminvorschläge)
können unter folgender Adresse vereinbart werden:

- Kommunikationsfunktion des Vergabemarktplatzes
Brandenburg

0 ANGABEN ZUM GEBÄUDE

0.1 Grundflächen / Rauminhalte
- BF (bebaute Fläche): ca. 1.190 m²
- NRF (Netto-Raumfläche): ca. 1.631 m²,
- BGF (Brutto-Grundfläche): ca. 2.141 m²
- BRI (Brutto-Rauminhalt): ca. 7.721 m³

0.2 Höhenlagen
- OK Gelände: 31,23 m üNHN (lokaler Nullpunkt in der
Bogenlaube)
- Wasserspiegel Schafgraben (ca. Höhe Grundwasser):
30,00
m üNHN
- OKFF Erdgeschoss: 32,91 m üNHN = +1,68 m (Flur
Gärtnerhaus); +1,19 m (Pavillon); sonst ebenerdig
- max. Geschosshöhen: 3,0 m (Gärtnerhaus,
Gehifenhaus); 3,6
m (Thermen); 5,5 m (Pavillon)
- Bauwerkshöhen (OK Dachraum Gärtnerhaus): bis +7,60 m
=
38,83 m üNHN; Firstpunk Turm +14,24 m

0.3 Gebäudeorganisation/ Nutzungskonzept
Das Ensemble umfasst fünf Gebäudeteile:
Gärtnerhaus (Kürzel GÄ)
Das dreigeschossige Gärtnerhaus wurde im Erdgeschoss
bislang für Wechselausstellungen genutzt. In den
Obergeschossen befinden sich zwei Wohnungen, für
Büronutzung umgestaltet werden. Im Kellergeschoss sind
Heizung, Lüftungsanlagen und Abstellflächen
untergebracht.
Gehilfenhaus (GE)
Das zweigeschossige Gehilfenhaus wirde im Obergeschoss
zu
Wohnzwecken genutzt. Im Erdgeschoss können Besucher die
ehemaligen Ställe einsehen. Außerdem entstehen ein
Lagerraum und für den Hausmeister eine Werkstatt. Ein
Keller
ist nicht vorhanden.
Remise (RE)
Die Remise ist ein eingeschossiger Verbindungsbau in
dem ein
Teil der für die Museums- und Veranstaltungsnutzung
notwendigen Nebenräume (Besucher-WCs, Cateringküche)
sowie haustechnische Anlagen untergebracht werden.
Thermen (TH)
Die eingeschossigen Thermen werden museal genutzt. Es
besteht eine teilweise Unterkellerung (sog.
Substruktion) mit
geringer Raumhöhe bis 1,50 m.
Pavillon (PA)
Der eingeschossige Pavillon wird zukünftig Bestandteil
des
Museums.

0.4 Konstruktion und bauliche Merkmale
Das Gebäudeensemble erscheint als stark zergliederter
Komplex mit einer Vielzahl an Höhenniveaus, Vor- und
Rücksprüngen, unterschiedlichen Dachformen, Traufhöhen
und
Türmen.
Die Gebäude bestehen im wesentlichen aus
Ziegelmauerwerkswänden und Holzbalkendecken. Die Decken
der Substruktion sowie über dem Keller des
Gärtnerhauses
bestehen aus Ziegelgewölben.
Die Gründung besteht im wesentlichen aus
Streifenfundamenten aus Kalkstein. Im Zuge der Maßnahme
werden die nicht unterkellerten Bereiche von Thermen,
Remise
und Pavillon mit neuen Bodenplatten auf
Mikropfahlgründung
erneuert.
Ausgewählte Bauteile, insbesondere Stützen und Säulen
bestehen aus Naturstein. Die Gebäudesockel sind
überwiegend
mit Kalksteinen verblendet.
Die Dächer sind überwiegend flach geneigt. Die
Eindeckung von
Gärtnerhaus und Gehilfenhaus wird mit
Imbrex-Tegula-Ziegeln
erneuert, die Kupferblecheindeckungen der Thermen
werden
durch Zinkblech ersetzt. Das Flachdach der Remise wird
mit
einer Bitumenschweißbahn neu abgedichtet. Das Dach des
Pavillons mit Zinkblecheindeckung wird nur punktuell
ausgebessert.
Fenster und Türen aus Holz bleiben überwiegend
erhalten und
werden aufgearbeitet.
Angrenzend an den Maschinenteich befindet sich eine
stark
geschädigte Ufermauer aus Ziegelmauerwerk mit
Kalksteinverblendung, deren Instandsetzung mit
Mikrobohrpfählen erfolgt.

0.5 Außenanlagen
Die Außenanlagen im unmittelbaren Gebäudeumfeld werden
im
Rahmen der Maßnahme erneuert (Bereich der
Baustelleneinrichtungsfläche). Bereiche außerhalb der
BE-Fläche dürfen nicht befahren, für Lagerzwecke oder
die
Abstellung von Fahrzeugen genutzt werden.
Der Park wird täglich durch Passanten frequentiert, bei
Benutzung der Baustellenzufahrt ist auf die
Parkbesucher
unbedingt Rücksicht zu nehmen.
Weiterhin befinden sich kleinere bauliche Anlagen im
Außenbereich, die Teil der Baumaßnahme sind:
Gedächtnisgarten - Anlage hinter dem Pavillon mit zwei
Gedenktempeln (Ädikula), Brunnen und halbrunder
Sitzbank
(Exedra).
Brunnen im Haupthof - Wasserspiel aus Naturstein, wird
im
Rahmen der Maßnahme komplett abgebaut und wieder
errichtet.
Albanisches Gitter - 1,00 m hohe Einfriedung bestehend
aus
Natursteinelementen mit Ziegelausfachung.
Bogenlaube - Weinberanktes, bogenförmiges
Metallgestell über
den Schafgraben.
Laubengang - Bogenförmiges, berankte Konstruktion aus
Holz
und Metall westlich des Ensembles.

0.6 Denkmalschutz
Das Objekt ist ein Einzeldenkmal, es befindet sich im
Satzungsgebiet des UNESCO-Welterbes "Schlösser und
Parks
von Potsdam und Berlin" und ist in allen Bestandteilen
unter
Schutz gestellt.
Für die umgebenden Freianlagen besteht ebenfalls
Denkmalschutz.
Von Auftragnehmern wird ein angemessenes Verhalten im
Park
und Rücksichtnahme im Umgang mit der wertvollen
Bausubstanz erwartet, Mitarbeiter sind entsprechend
einzuweisen.
Alle auf dem Bau verwendeten Verfahren und Materialien
unterliegen der denkmalrechtlichen Genehmigung.
Temporäre Schutzmaßnahmen und Abklebungen auf
endbehandelten Flächen müssen versehrungsfrei
rückbaubar
sein.
Unmittelbar bei Funden oder Freilegungen von Schichten
unterhalb der vorher sichtbaren Oberfläche oder dem
Verdacht
auf Denkmalrelevanz ist umgehend die Bauüberwachung
(BÜ)
hinzuzuziehen.
Verschlüsse von nach Fertigstellung nicht mehr
einsehbaren
Flächen sind vor Beginn durch die BÜ freigeben zu
lassen.

1 ANGABEN ZUR BAUSTELLE nach DIN 18299

1.1 Lage der Baustelle
Anschrift: Park Sanssouci, Lennéstr. 32a, 14471 Potsdam
Gemarkung Potsdam, Flur 022,
Flurstück 1124, Fläche ca. 34 ha, Lage im südliche
Teil des
Parks Sanssouci, Verlauf entlang des Schafgrabens im
Osten
bis zur Geschwister-Scholl-Straße im Süden, umfasst
weiträumige Anteile des Parkareals. Quelle:
https://bb-viewer.geobasis-bb.de/

1.2 Besondere Belastungen
Das Parkgelände, insbesondere die Zufahrtswege zur
Baustelle,
wird stark von Passanten frequentiert. Mit
Rücksichtnahme auf
die Parkbesucher ist Lärm weitestgehend zu vermeiden,
insbesondere der Betrieb von Rundfunkgeräten oder das
Abspielen von Musik aus anderen Tonträgern sind
untersagt.
Die Auflagen der SPSG sind zu beachten (siehe Anhang).

1.3 Art und Lage der baulichen Anlage
Das Objekt befindet sich innerhalb des Park Sanssouci.
Es
handelt sich um hauptsächlich museal genutztes ein
Gebäudeensemble.

1.4 Verkehrsverhältnisse auf der Baustelle, Stellplätze
Die Zufahrt zum Objekt erfolgt von der Straße Am Neuen
Palais
über die vorhandenen Parkwege. Das Zufahrtstor hat
eine lichte
Durchfahrtsbreite von 4,0 m, die Entfernung der
Baustelle vom
Eingangstor beträgt ca. 1,2 km.
Zur Befahrung der Parkwege gelten die Regelungen der
Stiftung Preußische Schlösser und Gärten (SPSG) siehe
Anlage
6 zu den Ausschreibungsunterlagen. Eine Anfahrtskizze
liegt
den Ausschreibungsunterlagen bei.
Der Einsatz von Fahrzeugen über 7,5 t Eigengewicht ist
aufgrund der Wegbeschaffenheit nur in Ausnahmefällen
möglich und vor deren Einsatz unbedingt mit der
Auftraggeberin
abzustimmen.
Eine Befahrung mit Sattelzügen bzw. LKW mit Anhänger
ist
aufgrund eingeschränkter Wendemöglichkeiten nicht
möglich.
Für Materiallieferungen ist an der Straße Am Neuen
Palais eine
eingezäunte Ladezone von etwa 300 m² eingerichtet, die
von
Spediteuren unabhängig beliefert werden kann. Für den
weiteren Materialtransport zur Baustelle ist der AN
verantwortlich. Lieferverkehr bis zur Baustelle mit
LKW über 7,5
t ist nur in Ausnahmefällen zulässig.
Im Baustellenbereich sind für Baufahrzeuge Stellplätze
ausgewiesenen. Das Abstellen von Firmen- und
Privatfahrzeugen außerhalb der BE-Fläche ist
strengstens
untersagt.
Für die Befahrung des Parkgeländes ist für die Dauer
der
Baustellentätigkeit eine firmen- bzw.
fahrzeugspezifische
Erlaubnis bei der SPSG einzuholen.

1.5 Für den Verkehr freizuhaltende Flächen
Die Zufahrt für Rettungsfahrzeuge darf nicht durch
Fahrzeuge
des AN, Baustelleneinrichtung oder Materiallagerungen
eingeschränkt werden. Auf die Parkbesucher (Fußgänger
und
Radfahrer) ist Rücksicht zu nehmen.

1.6 Transporteinrichtungen
Es werden keine Transportmittel durch den AG
vorgehalten.

1.7 Anschlüsse Wasser, Strom, Abwasser
Wasser- und Stromanschlüsse werden bauseits gestellt.
Die
Vergütung erfolgt über einen Einbehalt des
Netto-Abrechnungsbetrages. Näheres dazu ist den
besonderen
Vertragsbedingungen zu entnehmen.
Ein Abwasseranschluss wird ebenfalls bauseits
gestellt. Bei
Bauarbeiten anfallende Abwässer, die einer gesonderten
Schadstoffentsorgung bedürfen, sind vom AN zu sammeln
und
werden bauseits entsorgt. Nähere Regelungen zur
Schadstoffbehandlung sind den Leistungsbeschreibungen
zu
entnehmen.

1.8 Flächen und Räume zur Mitbenutzung, Lagerflächen
Lagermöglichkeiten für Material sind auf dem
Baustellengelände
gegeben. Ort und Ausmaße sind dem BE-Plan zu entnehmen
und mit der Bauüberwachung abzustimmen. Gleiches gilt
für die
Aufstellung von firmeneigenen abschließbaren
Materialcontainern o.ä.
Es wird bauseits mindestens ein Container als
Aufenthaltsraum
sowie zwei Werkstattcontainer für die
witterungsgeschützte
Bearbeitung von Bauteilen aufgestellt.
Bauseits wird im Rahmen der Baustelleneinrichtung ein
Baustellen-WC sowie ein Schwarz-Weiß-Container
vorgehalten.
Das Baustellenpersonal ist vom AN auf die
Sauberhaltung des
WCs hinzuweisen.

1.9 Bodenverhältnisse
Ein Baugrundgutachten liegt vor und ist auf Nachfrage
einsehbar. Keine archäologische Begleitung vorgesehen.

1.10 Hydrologische Werte
Untersuchungen liegen vor und sind auf Nachfrage
einsehbar.
Der Grundwasserspiegel (ca. 30,00 ü NHN) liegt relativ
nahe
unter der Kellersohle (ca. 30,56 ü NHN).

1.11 Besondere umweltrechtliche Vorgaben
Der Parkbereich gehört zum Wasserschutzgebiet Wildpark.
Jegliche ungeschützte Lagerung von giftigen Stoffen
ist auf dem
Gelände (insbesondere angebrochene Gebinde von
Bauchemikalien) strengstens untersagt. Dies gilt in
gleicher
Weise auch für Abbruchmaterialien u.ä. von denen
chemische
oder mechanische Gefahren ausgehen. Dem AN obliegt
daher
besondere Sorgfaltspflicht bezüglich der Reinhaltung
der
Außenanlage und des Gebäudes von solchen Gefahren
während der Baumaßnahme.

1.12 Besondere Vorgaben für Entsorgung
Die Baustelle ist von den Auftragnehmern sauber und
ordentlich
zu halten, Bauabfälle und Verpackungsmaterial sind
unmittelbar
zu entfernen und zu entsorgen. Die Verteilung von
Bauabfällen
auf der  Baustelle oder in das Parkgelände ist in
jedem Fall zu
unterbinden.
Für dem Gebäude entnommene Schadstoffe gelten die in
den
Leistungsbeschreibungen genannten Entsorgungsverfahren.
Entsorgungskosten gem. DIN 18299, 4.1.12 sind in die EP
einzukalkulieren sofern nicht anderweitig beschrieben.
Abbruchmaterial wird grundsätzlich Eigentum des AN,
sofern
dies nicht durch den Hinweis "und im Gebäude
einlagern" o.ä.
explizit anders geregelt ist. Entsorgungskosten sind
auch hierfür
in die EP einzukalkulieren (Besondere Leistung gem. DIN
18299, 4.2.13 wird somit Teil der Einheitspreise!).
Verpackungsmaterialien und Reststoffe sind gem. DIN
18299,
4.1.11 durch den AN als Nebenleistung zu entsorgen.
Die vom
AG oder von anderen AN für andere Zwecke bereit
gestellten
Container dürfen hierfür nicht verwendet werden.
Die fachgerechte Entsorgung ist nachzuweisen.

1.13 Schutzgebiete
Das Gebäude befindet sich in einem Schutzgebiet nach
Wasserrecht (Wasserwerk Wildpark). Es ist darauf zu
achten,
keine wassergefährdenden Substanzen auf dem Gelände zu
hinterlassen oder versickern zu lassen.

1.14 Schutz von Bäumen oder Schutzzeiten
Die Bestimmungen, Normen und Richtlinien zum
Gehölzschutz
nach DIN 18290 (Schutz von Bäumen, Pflanzenbeständen
und
Vegetationsflächen bei Baumaßnahmen) sind einzuhalten.
Für
gefährdete Bäume wird bauseits ein Baumschutz erstellt.
Auf die Tier- und Pflanzenbestände im Park ist
Rücksicht zu
nehmen. Am Objekt befindliche Weinstöcke und
Rankpflanzen
bleiben während der Baumaßnahme erhalten und dürfen
nicht
beschädigt werden.
Bei Auffinden von Brutvögeln oder anderen geschützten
Tierarten sind die Bauarbeiten im betroffenen Bereich
einzustellen und die Bauüberwachung zu informieren.
Nicht auf dem Baustellengelände befindliche Flächen
dürfen
nicht befahren, betreten oder zur Materialablagerung
verwendet
werden. Bei Zuwiderhandlungen werden die Schäden auf
Kosten des Verursachers behoben.

1.15 Sicherheit und öffentlicher Verkehr
Die Sicherheit der Passanten ist durch Tätigkeiten des
AN nicht
zu gefährden. Bei der Parkbefahrung ist Schritttempo
einzuhalten.

1.16 Im Bereich der Baustelle vorhandene Anlagen
Im Umfeld der Baustelle befindliche Pflanzen und
Gartenbauwerke dürfen nicht beschädigt werden.

1.17 Bekannte oder vermutete Hindernisse
Im Gebäudeumfeld befinden sich Grundleitungen und
Kanalschächte, welche bei Erdarbeiten zu
berücksichtigen sind.
Eine archäologische Baubegleitung ist nicht
erforderlich.

1.18 Kampfmittel
keine vorhanden, Luftbildauswertung liegt vor

1.19 Baustellenordnung
Die Sicherheits- und Gesundheitsschutzkoordination
wird durch
den AG beauftragt, die Baustellenordnung liegt den
Ausschreibungsunterlagen bei. Die jeweiligen
Auftragnehmer
sind im Rahmen ihrer Zuständigkeit für die Sicherheit
und den
Gesundheitsschutz ihrer Mitarbeitenden verantwortlich.
Unabhängig von der Baustellenordnung haben die auf der
Baustelle tätigen für Sauberkeit in den
Arbeitsbereichen zu
sogen. Verpackungs- und Bauabfälle sind umgehend zu
beseitigen und durch den AN zu entsorgen.

1.20 Besondere Anordnungen von Leitungen etc.
Vorhandene Grundleitungen im Gebäudebereich sind bei
Tiefbauarbeiten zu beachten, siehe Plan. Im Gebäude
vorhandene Leitungen und Kabel werden vor Baubeginn
stillgelegt und gesondert rückgebaut.

1.21 Schadstoffbelastungen Boden, Luft und Bauteile
Schadstoffe am Gebäude sind bekannt und werden vor
Maßnahmenbeginn weitestgehend rückgebaut bzw. ist der
Rückbau in gesonderten Positionen beschrieben.
Der Umgang mit im Gebäude verbleibenden Schadstoffen
(Holzschutzmittel, Bleihaltige Anstriche) ist
gewerkespezifisch
gesondert beschrieben.

1.22 Vorarbeiten des AG
Die am Haus anliegenden Medien (Strom, Wasser, Gas)
werden vor Beginn der Maßnahme deaktiviert.
Ein Rückschnitt der umgebenden Vegetation wird
vorgenommen.

1.23 Arbeiten anderer Unternehmer auf der Baustelle
Es sind mehrere Baufirmen auf der Baustelle tätig, die
Arbeiten
der unterschiedlichen Gewerke sind aufeinander
abzustimmen.

1.24 Bauschild / Werbeverbot
Die Anbringung von Werbung am Objekt, Gerüsten, Bauzaun
etc. durch den AN ist nicht gestattet.

1.25 Brandschutzmaßnahmen
Die Auflagen der SPSG  hier: feuergefährliche Arbeiten
 sind
zu beachten. Folgende brandschutzrelevante Maßnahmen
sind
während der Bauarbeiten umzusetzen, Regelverstöße
werden
im Schadensfall geahndet:

- Sicherheitsregeln der Berufsgenossenschaft zum
Brandschutz
auf Baustellen sind einzuhalten, einschl. Minimierung
der
Brandlasten durch Entfernen brennbarer Bauabfälle auf
der
gesamten Baustelle,

- das Rauchen sowie der Gebrauch offener Feuer sind
innerhalb der Gebäude sowie auf deren Dächern
untersagt.
Zigarettenreste sind fachgerecht über die firmeneigene
Struktur
zu entsorgen,

- Elektrische Geräte sind vor Verlassen des
Arbeitsplatzes vom
Stromnetz zu trennen, dies gilt insbesondere für
Akku-Ladestationen,
- Türen sind soweit wie möglich geschlossen zu halten,

- Baumaßnahmen zur Abschottung von Bereichen sind
vorrangig auszuführen, ggf. sind
  provisorische Schotte einzusetzen,

- Flächen, Zugänge für die Feuerwehr sind freizuhalten
(siehe
Baustelleneinrichtungsplan),

- Flucht- &Rettungswege sind während der gesamten
Baumaßnahme freizuhalten

- Heißarbeiten sind grundsätzlich untersagt. Bei
alternativlosem
Bedarf sind die Arbeiten 1 KW vorher anzumelden und
durch
die BÜ freigeben zu lassen. Bei Heißarbeiten sind
Handfeuerlöscher vorzuhalten und entsprechende
Heißerlaubnisscheine der Bauüberwachung vorzulegen,

- es sind die Hinweise des brandschutzverantwortlichen
Bauleiters bzw. des SiGe-Koordinators
  zu beachten,

- der Einsatz von Winkelschleifern (Flex) ist im
Gebäude nicht
zulässig, Metallteile müssen per
  Abscherung oder mit langsam laufenden Sägen geteilt
oder
geschnitten werden

1.26 Einmessarbeiten
Sofern nicht im LV gesondert beschrieben, sind
erforderliche
Einmessarbeiten vom AN im Rahmen des Auftrags zu
erbringen.
Als Markierungsfarbe ist ausschließlich wasserlösliche
Kreide
zu verwenden. Markierungen auf verbleibenden
Oberflächen
sind strengstens untersagt!

1.27 Genehmigungen
Im Rahmen des Baugenehmigungsverfahrens wurden
bauordnungs-, umwelt- und wasserrechtliche
Genehmigungen
für die Baumaßnahme eingeholt. Für die eigene
Baustelleneinrichtung oder die Durchführung bestimmter
Arbeiten ggf. erforderliche Genehmigungen sind vom
selbst AN
einzuholen.

1.28 Zeitzeugnisse
Im Rahmen der Arbeiten freigelegte oder gefundene
Zeugnisse
der Vergangenheit sind zu dokumentieren und der
Bauüberwachung anzuzeigen bzw. zu übergeben. Dies gilt
insbesondere für Schriftstücke und Druckerzeugnisse
aus der
Zeit vor 1990.

2 ANGABEN ZUR AUSFÜHRUNG nach DIN 18299

2.1 Arbeitsabschnitte
Die Maßnahme soll in einem Zuge durchgeführt werden.
Die
voraussichtliche Dauer der Gesamtmaßnahme umfasst den
Zeitraum 4. Quartal 2023 bis 4. Quartal 2028. Die
Vertragslaufzeit des AN kann davon abweichen. Durch das
Ineinandergreifen verschiedener Gewerke entstehende,
unvermeidbare Arbeitsunterbrechungen werden nicht
gesondert
vergütet.

2.2 Besondere Erschwernisse während der Ausführung
Die Konstruktionshölzer in den Dachräumen sind
teilweise
Holzschutzmittelbelastet (DDT) während Arbeiten in
diesem
Bereich ist Persönliche Schutzausrüstung (PSA) zu
tragen,
welche gewerkespezifisch näher beschrieben wird.
Für die Bearbeitung von Ufermauern und Fassaden am
Wasserlauf sind Wasserhaltungsmaßnahmen erforderlich,
welche gesondert beauftragt werden.
Auf Parkbesucher ist insbesondere bei der Anfahrt zur
Baustelle
Rücksicht zu nehmen, Die Parkordnung ist zu beachten.

2.3 Vorgaben zum Arbeitsschutz
Es gelten die einschlägigen Regelwerke (hier
insbesondere
ArbSchG, ArbStättV, ASR, DGUV-Informationen etc.).
SiGe-Plan und A+S-Plan sind zu beachten, diese liegen
bei.
Im Zusammenhang mit schadstoffhaltigen Bauteilen gelten
besondere Anforderungen, diese sind im LV beschrieben.

2.4 Art und Umfang von Leistungen zur Unfallverhütung
Der AN ist zur Einhaltung der gültigen
Unfallverhütungsvorschriften verpflichtet. Dies gilt
insbesondere
für Gefährdungsbereiche, welche durch den AN im Rahmen
seiner Aufgaben entstehen (Öffnungen mit
Absturzgefährdung
sicher abzudecken etc.)

2.5 Arbeiten in kontaminierten Bereichen
Der Rückbau von Schadstoffen erfolgt größtenteils vor
Maßnahmenbeginn. Es sind Holzschutzmittel am Dachwerk
des
Gärtnerhauses und in Teilbereichen der Thermen
vorhanden,
daher sind bei Arbeiten in diesen Bereichen, besonders
bei
Sägearbeiten etc. die vorgeschriebenen persönlichen
Schutzausrüstungen (PSA) zu verwenden (siehe auch
Entsorgungskonzept des Fachplaners).

2.6 Besondere Anforderungen an die
Baustelleneinrichtung
Entsorgung
Die vorschriftsgemäße Zwischenlagerung und Abtransport
von
ggf. kontaminierten Baustoffen (z.B. belastete
Dachabdichtungen, Dämmstoffe etc.) übernimmt der
Auftraggeber, Transportgebinde (Deckelcontainer,
Sammeltanks) werden bauseits bereitgestellt, einzelne
Sammelgebinde (BigBags, Eimer etc.) sind vom AN zu
stellen.

2.7 Besondere Anforderungen Gerüste
Der Unterbau ist eigenverantwortlich durch den AN zu
prüfen
und zu bewerten. Besonderen Anforderungen bestehen bei
der
Gerüststellung im Bereich der Wasserläufe (Stellung im
Wasser
auf unbekanntem Grund).
Es ist vorgesehen mehrere Wetterschutzdächer
(Spannweite
bis 26 m) zu errichten. Zusätzliche Absteifungen
innerhalb des
Gebäudes und abschnittweiser Aufbau werden in
gesonderten
Positionen beschrieben.

2.8 Mitbenutzung fremder Gerüste, Hebezeuge etc.
Durch das Gewerk Gerüstbau wird ein Fassadengerüst
errichtet, das durch die Folgegewerke genutzt werden
kann.
Das Gerüst ist durch die tätigen Firmen unmittelbar
nach Ende
von verschmutzenden Arbeiten, mindestens jedoch täglich
durch den Verursacher zu reinigen.
Bei Putz- und Malerarbeiten ist das Gerüst durch den
entsprechenden AN vor Verschmutzung zu schützen bzw. zu
reinigen. Nach Abschluss der Putzarbeiten ist das
Gerüst durch
den entsprechenden AN zu ohne gesonderte Aufforderung
zu
reinigen. Diese Leistung ist in die Kalkulation der
Einheitspreise
einzubeziehen und wird nicht gesondert vergütet.
Schadensanmeldungen durch die Gerüstbaufirma gehen in
jedem Falle zu Lasten des Verursachers.
Hebezeuge sind von jedem AN für den eigenen Bedarf
vorzuhalten.

2.9 Dauer Gerüst- und Hebezeugnutzung
Das Gerüst steht in der vorgesehenen Vorhaltezeit allen
Gewerken zur Verfügung.

2.10 Verwendung Recycling-Stoffe
Verwendung von Recyclingstoffen bzw. am Objekt
gewonnenen
Baustoffen (Ziegel, Steinmaterial, Hölzer) wird
begrüßt, die
Verwendbarkeit ist nachzuweisen und im einzelnen mit
der
Bauüberwachung abzustimmen.

2.11 Anforderungen Recycling-Stoffe
Die Anforderungen müssen den entsprechenden
Nicht-Recycling-Stoffen entsprechen und sind mit der
Bauüberwachung abzustimmen

2.12 Besondere Anforderungen an Art, Güte und
Umweltverträglichkeit
Verwendete Baustoffe und Materialien müssen den
jeweiligen
Zulassungen entsprechen. Umweltverträglichkeit wird
vorausgesetzt.
Bei Arbeiten am Mauerwerk und Betonbauteilen ist die
Verwendung von Gipsmörtel untersagt. Sofern im LV nicht
anders beschrieben, ist Trass-Kalk-Mörtel zu verwenden.

2.13 Eignungs- und Gütenachweise
Eignungs- und Gütenachweise sind vor Einbau sowie im
Rahmen der Dokumentation vom AN vorzulegen

2.14 Verwendung auf der Baustelle gewonnener Stoffe
siehe 2.10

2.15 Entsorgungskosten
Die Entsorgungskosten schadstofffreier Abfälle sind,
sofern sie
nicht in gesonderter Position erwähnt werden, in die
entsprechenden Positionen einzukalkulieren, ohne dass
es
einer besonderen Erwähnung bedarf. Dies gilt
insbesondere für
den Abtransport und die Kosten, die bei den zuständigen
Entsorgungsunternehmen entstehen.
DIN 18299 Ziffer 4.1.12 bleibt als Nebenleistung
hiervon
unberührt. Die Menge von 1m³ zählt je Vergabeeinheit.
Schadstoffhaltige Abfälle sind in geeigneten
Behältnissen auf
der Baustelle zu lagern und werden bauseits entsorgt.

2.16 Bereitstellung Materialien durch den AG
Für Steinmetzarbeiten werden beim Rückbau geborgene
Natursteinelemente für die weitere Verwendung auf der
Baustelle gelagert. Teilweise werden eingelagerte
Türen und
Fenster für die Wiederverwendung herangezogen. Näheres
ist
den Leistungsbeschreibungen zu entnehmen.
Darüber hinaus werden keine Materialien und Baustoffe
durch
den AG bereitgestellt.

2.17 Laden, Lagern und Transport
Für die Materialanlieferung ist eine an den öffentliche
Straßenraum angrenzende Ladezone eingerichtet.
Baumaterial
ist dort auf kleinere Fahrzeuge bis 7,5 t umzuladen
und durch
den Park zur Baustelle zu transportieren. Die
Befahrung der
Parkwege mit Anhängern ist nicht gestattet.
Die im Gebäude vorhanden Decken sind für eine
Verkehrslast
von 2 kN/m² ausgelegt, falls erforderlich, ist für
lagerndes
Material eine entsprechende Lastverteilung vorzusehen.
Der AG übernimmt in keinem Fall Abladen, Lagern und
Transport von Stoffen und Bauteilen. Alle
entsprechenden
Leistungen werden als Nebenleistungen im Sinne der DIN
18299 betrachtet. Die örtliche Bauüberwachung nimmt
keine
Lieferungen an.

2.18 Leistungen für andere Unternehmen
Leistungen für andere Unternehmen sind nicht
vorgesehen.

2.19 Einstellen von Anlagenteilen
Mitwirken beim Einstellen von Anlagenteilen ist nur
für die
haustechnischen Gewerke Teil der Leistung.

2.20 Benutzung von Teilen der Leistung vor der Abnahme
Teilabnahmen sind nicht vorgesehen. Sollten
Teilabnahmen
erforderlich werden, ist dies mit der Bauüberwachung
und dem
AG abzustimmen

2.21 Wartung während der Verjährungsfrist
Wartungsleistungen sind bei Erfordernis als gesonderte
Position
im LV beschrieben.

2.22 Abrechnung, Aufmaße
a) Rechnungsform
- Rechnungsadressat ist die Auftraggeberin.
- Die Originalrechnung ist direkt an die SPSG zu
senden, bzw.
online an rechnung@spsg.de. Die Zahlungsfrist gilt ab
dem
Datum des Rechnungseingang bei der SPSG.
- 1 x Original ist an die Bauüberwachung zur Prüfung in
Papierform zu senden.
- Rechnungen sind kumulativ als Abschlagsrechnungen zu
erstellen und müssen im Aufbau der Nummerierung des LV
entsprechen. Abweichend gegliederte Rechnungen werden
als
nicht prüffähig zurückgewiesen.
b) Aufmaßform
Die Abrechnung erfolgt aufgrund vom AN zu erstellender
Aufmaße. Die Abrechnung nach Zeichnung des
Planungsbüros
ist mit Zustimmung der Bauüberwachung möglich.
Bei der Abrechnung der Leistung ist insbesondere auf
die
Nachvollziehbarkeit des Aufmaßergebnisses zu achten.
Berechnungen von Einzelmengen sind mathematisch korrekt
darzustellen und als Gesamtmenge der Einzelleistung zu
addieren.
Die Abrechnung erfolgt ausschließlich nach steigendem
Aufmaß. Allen Rechnungen ist das komplette Aufmaß der
bis
zum Rechnungsstand erbrachten Leistungen, ggf. ergänzt
um
erläuternde Zeichnungen oder Skizzen, beizufügen. Nicht
nachvollziehbare Aufmaße können nicht anerkannt werden.

2.23 Umlagen / Nutzungskonditionen
Von der Bruttoabrechnungssumme der Abschlags- und
Schlussrechnung werden grundsätzlich einbehalten:
- 0,3 % für den Verbrauch von Baustrom,
- 0,3 % für den Verbrauch von Bauwasser,
- 0,15 % für die Baustellen-Toiletten.

2.24 Hinweis zum LV
Innerhalb der Leistungsbeschreibung sind ggf.
Abbildungen
(fotografische Aufnahmen und Auszüge aus
Bauzeichnungen)
enthalten. Sollten diese nicht dargestellt werden, ist
die
Leistungsbeschreibung im PDF-Format (Blankett) der
Kalkulation hinzuzuziehen.

2.25 Schlitz-, Stemm- und Bohrarbeiten
Eingriffe in die bestehende Bausubstanz sind
grundsätzlich auf
das notwendige Mindestmaß zu reduzieren und im
Einzelfall
von der Bauüberwachung und dem Auftraggeber
freizugeben.

3 ANGABEN ZU BAUDURCHFÜHRUNG &
DOKUMENTATION

3.1 Bauwesenversicherung
Der AG schließt keine Bauwesenversicherung ab.

3.2 Planunterlagen
Mit der Ausschreibung zur Verfügung gestellte
Planunterlagen
werden Vertragsbestandteil und gelten als Grundlage der
Ausführung. Änderungen der Planunterlagen im
Bauverlauf sind
ausdrücklich vorbehalten.
Ausführungszeichnungen werden digital übergeben und
liegen
im Baubüro auf der Baustelle maßstäblich ausgedruckt
in der
jeweils gültigen Fassung vor. Die Art der Ausführung
ist mit dem
Architekten abzustimmen.
Alle in die Ausführungszeichnung eingeschriebenen Maße
sind
vor Beginn der Fertigung zu prüfen. Widersprüche
zwischen
Leistungsbeschreibung und Planzeichnungen sind der
Bauüberwachung anzuzeigen und im einzelnen abzustimmen.

3.3 Bauzeitenplan / Terminplan
Ein Bauzeitenplan wird mit Baubeginn übergeben. In
Baubesprechungen vereinbarte Termine und Einzelfristen
werden als vertragsrelevant gewertet.

3.4 Muster und Bemusterungen
Für sichtbar verbleibende Bauteile ist in der Regel
eine
Bemusterung vorzunehmen, weiteres ist in gesonderten
LV-Positionen geregelt.

3.5 Bauprodukte / Prüfzeugnisse / Technische
Merkblätter
Für die verwendeten Bauprodukte sind die
bauaufsichtlichen
Zulassungen und technischen Merkblätter im Rahmen der
Dokumentation vom AN zur Verfügung zu stellen. Dies
gilt
insbesondere für brandschutzrelevante Bauteile und
Produkte.

3.6 Bauleiter AN / Baustellenbesetzung
Vom Auftragnehmer ist ein deutschsprachiger Bauleiter
zu
benennen. Die Baustelle ist durchgehend mit Personal
besetzt
zu halten sofern keine fremdverschuldete Baubehinderung
vorliegt.

3.7 Bautagesberichte
Bautagesberichte sind vom AN zu führen und monatlich
der
Bauüberwachung vorzulegen.

3.8 Baubesprechungen
Baubesprechungstermine erfolgen in wöchentlichem
Rhythmus
an einem noch festzulegenden Termin. Für den AN gilt
grundsätzlich die Teilnahmepflicht, die Abwesenheit
ist nur in
Abstimmung mit der Bauüberwachung statthaft. Diese
Leistung
ist in die Einheitspreise einzukalkulieren und wird
nicht
gesondert vergütet. Ein Besprechungsraum wird auf der
Baustelle zur Verfügung gestellt.

3.9 Abnahmen durch Behörden
Der AN hat behördlichen oder prüfsachverständlichen
Abnahmen beizuwohnen sofern dies im Rahmen der Abnahme
erforderlich ist.

3.10 Dokumentationsunterlagen
Die mit Abnahme der Bauleistung vom AN zu übergebenden
Dokumentationsunterlagen umfassen, sofern nicht näher
im LV
spezifiziert:
- bauaufsichtliche Zulassungen und technische
Merkblätter
verwendeter Produkte
- Messprotokolle
- Lieferscheine
- Prüfbescheinigungen
- Installationsschemata
- Werkplanungen / Werkstattzeichnungen
- Materialangaben verwendeter Produkte
- Pflegeanleitungen
- Bestellnummern
- Produktdatenblätter
Die Übergabe erfolgt digital 3 KW vor Schlussabnahmen
zur
Prüfung auf Vollständigkeit sowie 1-fach in Papierform.

*Hinweis*
Die römischen Bäder sind ein Baudenkmal, bei den
auszuführenden Arbeiten ist darauf Rücksicht zu
nehmen. Nicht
nur die zu bearbeitende Substanz muss schonend
behandelt
werden, auch angrenzende Bauteile dürfen nicht
beschädigt
werden, besonders Bekleidungen (Putze, Paneele etc.)
und
Oberflächen (Anstriche, Lackierungen etc.).

Die Trockenbauarbeiten umfassen unter anderem:

- Ständerwände und Vorwände (ca. 120 m²)
- GK-Abhangdecken (ca. 10m²)
- Trockenestrich (10 m²)

Zusätzliche Technische Vertragsbedingungen (ZTV)
Zusätzlich zu den in den ATV (VOB/C) zitierten
Regelwerken
gelten folgende Regelwerke explizit als vereinbart:

- Merkblatt Bäder und Feuchträume im Holzbau und
Trockenbau des Informationsdienst Holz
- Merkblätter des Herstellers des gew.
Trockenbausystem und
ggf. der zugehörigen
  Bauaufsichtliche Zulassungen
- Merkblätter des Bundesverbandes der Gipsindustrie
e.V.

Die Bauteilfertigung erfolgt ausschließlich nach
örtlichem
Aufmaß.
Aufgrund des Leistungsumfangs ist damit zu rechnen,
dass die
Arbeiten nach der Erbringung von Teilleistungen der
Positionen
(z.B. einseitige Beplankung der Wände, Fertigstellung
der
Unterkonstruktionen von Deckenverkleidungen) zur
Ermöglichung von Installationsarbeiten unterbrochen
werden
müssen, ohne, dass im Zuge der Unterbrechung
gleichartige
Trockenbauarbeiten erbracht werden können.
Dieser Umstand ist in die Einheitspreise
eizukalkulieren. Es
handelt sich dabei nicht um eine besondere Leistung im
Sinne
4.2.16 DIN 18340
Sofern nicht anders angegeben, sind Feuchtraumplatten
(GKBI)
nur für die äußerer Lage zu verwenden.
Sofern nicht in gesonderten Positionen erfasst, sind
die
Anschlüsse an flankierende Bauteile in den
Einheitspreisen
enthalten und werden nicht gesondert vergütet.
Die nachfolgenden Positionen sind überwiegend
herstellerneutral abgefasst. Die Leistungen des
Trockenbaus
sollen in einem einheitlichen System hergestellt
werden.
Das gewählte Trockenbau-System ist anzugeben:

gewähltes System: '....................'

Bauvorbereitung
Dem Auftragnehmer und jedem seiner Mitarbeiter muss
bewusst sein, dass die Arbeiten in denkmalgeschütztem
Umfeld
und Parkanlagen mit Besucherverkehr auszuführen sind.
Der
Arbeitsbereich ist in einem ordentlichen Zustand zu
halten, zu
reinigen und aufzuräumen. Dementsprechend sind die
Arbeitstechnologien auf die Besonderheiten abzustimmen
und
eventuelle Mehraufwendungen in die Preise
einzukalkulieren.
Die Lage im Park gebietet zugleich ein entsprechendes
Verhalten während der Arbeiten. So ist z.B. das
Spielen von
Radios und anderen akustischen Wiedergabegeräten zu
unterlassen.
In den Gebäuden und auf deren Dächern besteht absolutes
Rauchverbot.
Der Bieter hat sich rechtzeitig Klarheit über die
geplanten
Maßnahmen zu verschaffen. Dazu besteht die Möglichkeit
nach
Vereinbarung das Objekt zu besichtigen.
Die zu behandelnden Bauteile sowie alle
Architekturoberflächen, Grünanlagen und Wege sind gegen
jedwede Beeinträchtigungen zu schützen.
Als Markierungsfarbe ist ausschließlich wasserlösliche
Kreide
zu verwenden. Markierungen auf verbleibenden
Oberflächen
sind strengstens untersagt!

Baudurchführung
Die durchzuführenden Maßnahmen sind mit der
Bauüberwachung abzustimmen, Veränderungen auf Grund
neuer Situationen rechtzeitig anzumelden und die
Zustimmung
einzuholen. Baubesprechungen sind Nebenleistungen und
werden nicht gesondert vergütet.
Absprachen der Auftragnehmer untereinander sind nur
nach
Zustimmung durch die Bauüberwachung / den Architekten
zulässig.
Ausführungszeichnungen werden digital übergeben und
liegen
im Baubüro auf der Baustelle maßstäblich ausgedruckt
in der
jeweils gültigen Fassung vor. Die Art der Ausführung
ist mit dem
Architekten abzustimmen. Alle in die
Ausführungszeichnung
eingeschriebenen Maße sind vor Beginn der Fertigung zu
prüfen.
Die Bauteilfertigung hat nach örtlichem Aufmaß zu
erfolgen. Da
alle Arbeiten nach Aufmaß abgerechnet werden, hat der
Auftragnehmer seine Aufmaßlisten rechtzeitig vor dem
Verdecken abzurechnender Bauteile einzureichen.
Abgerechnet
wird ausschließlich die fertig verbaute Menge.
In die Einheitspreise einzurechnen sind die Kosten für:
- fachgerechte Lagerung, Transport und Entsorgung
anfallender
Bauabfälle, sofern diese nicht zu Gefahrstoffen zählen
- für den Abbau und Transport der benötigten
Materialien,
Geräte, Arbeits-
und Schutzmittel. Hierunter fällt auch Hebetechnik,
Anschlagmittel und ggf.
Bodenschutz. Die Absperrung des Arbeitsplatzes am
Objekt
obliegt dem AN.
- sämtliche Einmess- und Nivellierarbeiten für die
eigene
Leistung
- erforderliche Schutzmaßnahmen gegen
Witterungseinflüsse
üblicher Art soweit sie zur
  termingerechten Ausführung notwendig sind. (z.B.
Schutz vor
Regen mittels Planen)
- sämtliche Befestigungsmittel wie Haften, Schrauben,
Dübel
Falzbleche etc., wenn sie nicht
  gesondert ausgewiesen sind.
- Die Zuschnitte, Ausklinkungen und Anpassungen an
durchgehende und angrenzende Bauteile
  (z.B. Wände, Stiele und Streben, Stahlbauteile) und
Überzüge
werden nicht gesondert
vergütet.
- Alle Leistungen umfassen auch die Lieferung der
dazugehörenden Stoffe und Bauteile
  einschließlich Abladen und Lagern auf der Baustelle,
wenn in
der Leistungsbeschreibung
  nichts anderes beschrieben ist.
- Sofern in Einzelpositionen nicht anders beschrieben,
sind
emissionsarme Produkte,
  vorzugsweise mit dem Umweltzeichen "Blauer Engel" zu
verwenden.

Bautagesberichte/Dokumentation

Der Auftragnehmer hat täglich ein Bautagebuch zu
führen und
es am ersten Wochentag für die vergangene Woche
vorzulegen
sowie eine Durchschrift dem Auftraggeber / der
Bauüberwachung zu übergeben.

Gegenstand der Bautagesberichte sind: Datum,
Vorarbeiter,
Arbeitskräfte (Anzahl), Maschineneinsatz, Witterung,
Arbeitsumfang, Stand und Fortschritt der Bauarbeiten,
besondere Ereignisse, Kontrollen,
Entsorgungsleistungen.

Vereinbarungen vor Ort zwischen Auftraggeber und
Auftragnehmer sind im Bautagebuch festzuhalten.

Ein vom Auftraggeber und -nehmer unterschriebenes
Bautagebuch ersetzt nicht die Leistungsfeststellung.

Entsorgung

Die Entsorgung der ausgebauten Materialien ist in der
Leistung
enthalten sofern nicht anders ausgewiesen.

Schadstoffhaltige Bauaubfälle werden bauseits entsorgt.
Der Auftragnehmer hat den gesicherten Transport in
geeigneten
vom AN gelieferten Behältern zu bauseits gestellten
Abfallcontainern zu erbringen.

Die vorgesehenen Stellplätze für Schuttcontainer
befinden sich
unmittelbar am Gebäude, der Transportweg beträgt ca.
100 m.

Für die Stellung der Baueinrichtung ist zu beachten,
dass kein
Anschluss zur Abwassersammelleitung bereitgestellt
werden
kann. Anfallende Abwässer sind zu sammeln und zu
entsorgen.

*Hinweis*
Der Ausschreibung liegen folgende Unterlagen und Pläne
als
Vorabzug bei

Zeichnungen

Grundrisse:  Gesamtanlage EG 1:100
  Gesamtanlage OG 1:100
  Gesamtanlage DG 1:100
  Gesamtanlage Dach
1:100

Schnitte:  Gesamtanlage AA_CC 1:100
  Gesamtanlage EE_FF
1:100
  Gesamtanlage GG_HH
1:100
  Gesamtanlage II_JJ
1:100

Ansichten:  Gesamtanlage Nord & Süd 1:100
  Gesamtanlage Ost &
West 1:100

DETAILS
Therme:
TH201a_Detailplan_Remise_Grundriss
TH201b_Detailplan_Remise_Schnitte
TH505_Schiebetür_Remise
TH504_Innentür Flur Remise
TH202_Wandabwicklung WC
TH203_Wandabwicklung WC barrierefrei
TH304_TGA Schacht Remise

Gärtnerhaus:
GÄ202_Wandabwicklung Bad OG

Sonstige Anlagen

a01 Angaben zur Baustelle
a02 Baustelleneinrichtungsplan
a03 Zufahrtsplan
Fotodokumentation

*Hinweis*
Der Auftragnehmer muss damit kalkulieren, dass dem
Baufortschritt entsprechend die nachfolgend
beschriebene
Leistung in einzelnen Teilleistungen zu erbringen ist.

Es besteht kein Anspruch auf Erstattung zusätzlich
entstehender Anfahrtswege. Arbeitsunterbrechungen
zwischen
Vorleistung und Endmontage sowie beim Wechsel zwischen
den Gebäuden werden nicht gesondert abgerechnet uns
sind in
die BE mit einzukalkulieren.
Annahme 3 Arbeitsunterbrechungen  >2 Wochen.

Stand Bauzeitenplan vom 21.10.25

Thermen ( hier Remise und Kasse)
Trockenbau Vormontage Remise  Q3 / 2026
Endmontage  Q4-Q1/ 2027

Gärtnerhaus
Trockenbau Vormontage Gärtnerhaus  Ende Q2 / 2026
Endmontage  Q3-Q4 /2026

Gehilfenhaus
Trockenbau Gehilfenhaus  Q3 /2026

*Hinweis*
Vor Beginn der Baumaßnahme werden schadstoffhaltige
Materialien bauseits entfernt. Nach Schadstoffsanierung
verbleiben im Gebäude jedoch schadstoffbelastete
Bauteile, die
nicht entfernt werden können.
Ferner sind Vorkommen an schadstoffhaltigen bzw.
potenziell
schadstoffhaltigen Baustoffen / Materialien in nicht
zugänglichen
Bereichen nicht auszuschließen und sind baubegleitend
weiterführend zu prüfen.

Eine Kartierung der Schadstoffbeasteten Bauteile liegt
vor und
wird dem AN vor Baubeginn übergeben.

1) Schadstoffvorkommen innerhalb des
Leistungsbereiches

HSM Gärtnerhaus, Innenräume
Stellenweise wurde auf Dachgebälk und Stielen
Holzschutzmittel  nachgewiesen. Teil der Ausschreibung
ist eine
Abkofferung bestehender mit HSM belasteten Deckenbalken
und Stiele im Dachgeschoss Gärtnerhaus.

Blei belastete Altanstriche, Innenräume
Bleibelastete Wandanstriche sind im vorliegenden LV
nicht Teil
des Leistungsbereichs.

2) Schutzmaßmaßnahmen Personal

Für Arbeiten in schadstoffbelasteten Bereichen sind die
Maßnahmen zur Beseitigung von Gefahrstoffen gemäß TRGS
505, sowie TRGS 524/DGUV-Regel 101/004
(ehemals BGR 128) zu beachten.
Erforderlichen Schutzbekleidung für Mitarbeiter und
Mehraufwand für erforderliche Pausenzeiten sind in die
betroffenen Positionen einzukalkulieren.

3) Fachgutachterliche Begleitung
Weitere Vorkommen an schadstoffhaltigen bzw. potenziell
schadstoffhaltigen Baustoffen / Materialien in nicht
zugänglichen
Bereichen sind nicht auszuschließen und sind
bauvorbereitend
bzw. baubegleitend weiterführend zu prüfen.

### Unbenannt 23 Trockenbauarbeiten

#### Unbenannt 23.1 Baustelleneinrichtung

**23.1.1 Baustelleneinrichtung**
Baustelleneinrichtung für den eigenen Bedarf für die
Durchführung sämtlicher Leistungen, welche in den
Folgepositionen beschrieben werden.

Folgende Leistungen sind mindestens einzukalkulieren
(kein
Anspruch auf Vollständigkeit):

-Baustellenbeleuchtung für den eigenen Bedarf
-Maschinen, Geräte, Werkzeuge
-Leitern und Bockrüstung o.ä. für hinreichend
erreichbare
Arbeitsbereiche (bis 4,00 m)
-Einrichtungen für den Materialtransport für den
eigenen Leistungsumfang (z.B. Schrägaufzug, Kleinkran,
Seilwinde etc., Aufstellflächen hierfür sind mit der
Bauleitung
abzustimmen)
-Persönliche Schutzausrüstung für eigene Bedienstete

Aufstellmöglichkeiten für Lager- und
Aufenthaltscontainer sind
auf dem Grundstück gegeben (Untergrund Schotter). Es
stehen
nicht überdachte Lagerflächen zur Verfügung.

Folgende Leistungen der Baustelleneinrichtung werden
bauseits gestellt und sind daher NICHT in den
Pauschalpreis einzurechnen:

- Freimachen des Baugeländes
- Baustraßen, Bauwege
- Bau-WC
- Baustrom, Bauwasser
- Mannschaftscontainer 1 Stk.
- Schwarz-Weiß-Container
- Besprechungscontainer
- Gerüste inkl. Fangrüstungen außerhalb und innerhalb
von
Gebäuden einschl. Geländer, ausgenommen sind über
Leitern
hinreichend erreichbare Arbeitsbereiche

Bei Stellung von firmeneigenen Personalcontainern mit
Stromanschluss ist der Strombedarf zuvor mit der
Bauüberwachung abzustimmen.
Menge: 1,000 psch

**23.1.2 Baustelleneinrichtung Vorhaltung**
Baustellenrichtung für den eigenen Bedarf über die
Dauer der
Bauzeit vorhalten
Vorhaltedauer:  12 Monate
Menge: 12,000 St/M

**23.1.3 Markierung der Wandpositionen**
Als vorgezogene Leistung, Wände sind zur Orientierung
für die
Haustechnikgewerke im Vorfeld anzuzeichnen, hierfür
ist eine
separate Anfahrt zu kalkulieren.
Menge: 60,000 lfdm

#### Unbenannt 23.2 Wände

*Hinweis*
Im Bereich Gärtnerhaus sollen die GK-Trennwände in
Anlehnung an den Bestand mit Holzständern angelegt
werden.

**23.2.1 Holzständerwand, 2-lagig beplankt, D=110**
Nichttragende innere Trennwand DIN 4103-1 als
Montagewand:

Ausführung der Unterkonstruktion aus Holz DIN 4103-4,
Querschnitt in mm 60x60 mm, als Einfachständerwerk,
Achsabstand 625 mm, Befestigung mit bauaufsichtlich
zugelassenen Befestigungsmitteln.
Dämmschicht aus Mineralwolle, Brandverhalten  A1,
einlagig, dicht stoßen, abrutschsicher verlegen.
Beplankung beidseitig aus Gipsplatten GKB, zweilagig,
Plattendicke 2x 12,5 mm, Verspachtelung der Gipsplatten
gemäß Qualitätsstufe Q2 Standardverspachtelung,
malerfertig.
Verarbeitung gemäß DIN 18181. Die Ausführung erfolgt
mit
geeignetem Spachtelmaterial und Fugenfüller.

Wandhöhe:  H= bis 3,0m
Wanddicke:  D= 110 mm
Profile:  Holz 60x60mm
Befestigungsgrund:  Holzbalkendecke / Dielung
Beplankung je Seite: 2 x 12,5 mm GKB
Dämmung:  40 mm, Mineralwolle A1
Oberfläche:  Q2 Spachtelung
Schallschutz:  k.A.

Ausführungsorte:
GÄ DG Umkleide  ca 4lfm*2m i.M.
GÄ OG Büro / Video ca 5lfm*2,6m
Menge: 22,000 m²

**23.2.2 Türen in Holzständerwand**
Türöffnung in zuvor genannter Holzständerwand
herstellen,
inklusive aller erforderlichen Pfosten, Sturzträger und
Befestigungsmittel.

Bauöffnungsmaße:  Breite bis 116cm
  Höhe bis
203cm

Bereich: GÄ DG Umkleide (88,5x 201cm)
  GÄ OG Videowache, Umbau
Bestandstürblatt,  Abstimmung
Tischler erforderlich! (116x 203cm)
Menge: 2,000 St

*Hinweis*
Für alle Schacht und Installationswände, sowie für die
Trennwände im Gehilfenhaus und Remise sind
Metallständer
vorgesehen.

Unterbrechungen der Leistung ist in die Positionen mit
einzukalkulieren:
1. Erstellen Unterkonstruktion, ggf einseitig
Wandflächen
schließen
2. Unterbrechung durch Gewerk HLS und ELT für Leitungen
3. Sockelbereich schließen, beideitig
4. Unterbrechung durch Gewerk Estrich
5. Wände oberhalb schließen

**23.2.3 Metall-Einfachständerwand, 2-lagig beplankt, D=100mm**
Nichttragende innere Trennwand DIN 4103-1 als
Montagewand:
Umlaufende Anschlüsse starr, Ausführung mit
Unterkonstruktion aus verzinkten Stahlblechprofilen,
Metallständer CW, Achsabstand 625 mm, Boden und
Deckenanschlüsse mit Randprofilen UW, Befestigung mit
bauaufsichtlich zugelassenen Befestigungsmitteln.
Dämmschicht aus Mineralwolle, Brandverhalten  A1,
einlagig, dicht stoßen, abrutschsicher verlegen.
Beplankung beidseitig aus Gipsplatten GKB, zweilagig,
Plattendicke 2x 12,5 mm, Verspachtelung der Gipsplatten
gemäß Qualitätsstufe Q2 Standartspachtelung,
Malerfertig.
Verarbeitung gemäß DIN 18181. Die Ausführung erfolgt
mit
geeignetem Spachtelmaterial und Fugenfüller.

Wandhöhe:  H< 3,2m (max zul. 4,0m)
Wanddicke:  D= 100 mm
Profile:  CW 50; UW 50/40

Befestigungsgrund:  variiert
Beplankung je Seite: 2 x 12,5 mm GKB
Dämmung:  40 mm, Mineralwolle A1
Oberfläche:  Q2 Spachtelung
Schallschutz:  k.A.
Brandschutz:  k.A.

Bodenanschluss:  Betondecke
Deckenanschluss:  Holzschalung

Bereich:  GE OG Flur/Kammer
  RE Remise
Menge: 30,000 m²

**23.2.4 Metall-Installationswand, Doppelständer, 2-lagig beplankt, D bis 290mm**
Nichttragende innere Trennwand DIN 4103-1 als
Montagewand
/ Installationswand:
Umlaufende Anschlüsse starr, Ausführung mit
Unterkonstruktion aus verzinkten Stahlblechprofilen,
Metallständer CW50, Achsabstand 625 mm, als
Doppelständerwerk, Ständer durch Laschen zug- und
druckfest
verbunden, unterschiedliche lichte Breiten je nach
Installationsvorgabe.
Boden und Deckenanschlüsse mit Randprofilen UW 50/40,
Befestigung mit bauaufsichtlich zugelassenen
Befestigungsmitteln.
Dämmschicht aus Mineralwolle, Brandverhalten  A1,
zweilagig, dicht stoßen, abrutschsicher verlegen.
Beplankung beidseitig aus Gipsplatten GKB, zweilagig,
Plattendicke 2x 12,5 mm, Verspachtelung der Gipsplatten
gemäß Qualitätsstufe Q2 Standartspachtelung,
Malerfertig.
Verarbeitung gemäß DIN 18181. Die Ausführung erfolgt
mit
geeignetem Spachtelmaterial und Fugenfüller.

Wandhöhe:  H<3,60 (max zul. 5,0m)
Wanddicke:  D= 225 bis 290mm
Profile:  CW 50; UW 50/40

Achsabstand:  625 mm

Befestigungsgrund:  Betonsole, OSB/ Holzschalung
Beplankung je Seite: 2 x 12,5 mm GKB
Dämmung:  2x 40 mm, Mineralwolle
A1
Oberfläche:  Q2 Spachtelung
Schallschutz:  k.A.
Brandschutz:  k.A.

Ausführungsorte:
GE Bad/Kamm. B= Kappendecke; D= Holzschalung
RE Remise  B= Beton; D= OSB (Dampfsperre)
Menge: 65,000 m²

**23.2.5 Zulage: Verstärkung für Schiebetür**
Schiebetür liegt in einer Doppelständerwand mit CW50
Profilen,
für das System sind CW75 erforderlich.
Zulage für Doppelständerwand für die Ausführung einer
Schale
der Doppelständerwand mit CW 75 für die Montage des
Türsystems.

Eine Unterbrechung des Arbeitsablaufes für den Einbau
des
Türsystems ist einzukalkulieren, Ansatz 3
Montageeinsätze.

Wandlänge  ca 2,90m
Wandhöhe  ca 3,15m

Bereich:  RE Trennwand Flur/ WC barrierefrei,
  Wandseite zum WC mit Schiebetür
Menge: 10,000 m²

**23.2.6 Zulage: Zementgebundene Platte am Wandsockel**
Zulage für die Beplankung im Sockelbereich mit
zementgebundenen, wasserresistenten Platten als
Mehrpreis zu
GKB-Platten, Ausführung in beiden Lagen!

Der Boden ist Installationsebene, die Trockenbauwände
haben
einen hohen Bodeneinstand, der mit bauseitiger
"feuchter"
zementgebundener Schüttung (Gewerk Estrich) verfüllt
wird.
Daher muss die Bekleidung im Sockelbereich als
wasserresistenter Wandabschluss ausgeführt werden.

Sockelstreifen: Höhe bis ca 60cm
  Länge ca 50lfm
Wandsockel
Bekleidung:  2x 12,5 mm zementgebundene Platte
Richtfabrikat:  Knauf Aquapaneel, oder gleichwertig

Bereich:  GE EG Werkstatt Schachtwand
  Remise alle
Trockenbauwände

Abrechnung nach m2, Wandseiten einzeln berechnet
(Materialbedarf entsprechend doppelter Beplankung *2!)
Menge: 30,000 m²

**23.2.7 Zulage: GKBI / H2**
Zulage zu Trockenbauwänden für die Ausführung der
Oberlage
mit imprägnierten GKBI-Platten für Feuchträume.

obere Lage:  GKBI statt GKB

Bereich:  GE OG Bad
  GÄ OG Bad
  RE Technik
  RE Catering

Abrechnung nach m2, Wandseiten einzeln berechnet
(= Materialbedarf einfache Beplankung)
Menge: 80,000 m²

**23.2.8 Türen in Trockenbauwänden, Einfachständer**
Türöffnung in Einfachständerwand mit Türpfosten aus CW-
bzw. UA-Ständerprofilen, inkl. aller erforderlichen
Verstärkungsprofile sowie Sturzprofil und Fußwinkel.

Bauöffnungsmaße:  76/201cm bis
88.5/213cm

Bereich:  GE OG Kammer
  RE WC, Catering, Technik
Menge: 5,000 St

**23.2.9 Türen in Trockenbauwänden, Doppelständer**
Türöffnung in Doppelständerwand mit Türpfosten aus CW-
bzw.
UA-Ständerprofilen, inkl. aller erforderlichen
Verstärkungsprofile
sowie Sturzprofil und Fußwinkel.
Inklusive Schließen der Leibung mit
GKB-Plattenstreifen 1x
12,5mm.

Bauöffnungsmaße:  76/201cm  bis
106x213.5cm

Bereich:  GE OG Bad
  RE WC barrierefrei, hier
äussere Schale
Menge: 2,000 St

**23.2.10 Schiebetür Trockenbauelement**
Liefern und einbauen eines Trockenbau-Elements für
Holzschiebetüren in zuvor genannter Doppelständerwand,
exzentrisch, nur einseitig beplankt!

Produktbeschreibung:
Schiebetüreinbauelement (1-flügelige Holztür
bauseits!) für
Holz- oder Metallständerwerk zur Beplankung mit
Gipskartonplatten und anschließender Verkleidung mit
Holz-
oder Stahlzarge.

Ausführung:
Bauelement mit horizontalen, in der Höhe variabel
positionierbaren Querstreben an der Wandtasche.
Aluminium-Laufschiene mit durchgehender Aufhängung
durch
Bajonettverschluss. Türblatt (bauseits) und Laufschiene
nachträglich montier- und demontierbar. Nachrüstung,
Wartung
und Reinigung ohne Revisionsöffnungen. Inkl. Schrauben
für
doppelte Beplankung und beidseitig (auch bei montiertem
Türblatt) jederzeit positionierbare Fangstopper.

Hinweis zur Ausführung in Doppelständerwand, keine
zentrierte
Bodenführung! Wandtasche nur einseitig beplankt!

Türblatt und Blendrahmen bauseits durch Gewerk Tischler
Türen, Abstimmung vor Ort erforderlich!

Technische Merkmale:
- Material: Aluminium, verzinktes Stahlblech
- Türstärke: max. 42 / 65 mm
- max. Türflügelgewicht: 80 kg
- max.  Türbreite: 2.000 mm
- max. Türhöhe: 3.000 mm
- Wandanschluss an CW75
- wartungsfreie Rollenwagen
- Höhenverstellung +/- 1,5 mm
- Laufwegbegrenzung durch frei positionierbare Stopper
- Zulassung: geprüft nach EN 1527

Rohbau-Öffnungsbreite  B=106cm

Rohbau-Öffungshöhe  H=2,135cm

Richtfabrikat:  WINDBURG Einbauelement
  CAVIS C1T-H Basis,
oder gleichwertig

angebotenes Produkt: '....................'

Bereich:  RE WC barrierefrei, Detail TH505
Menge: 1,000 St

**23.2.11 Schachtwand, 2-lagig beplankt, mit Ablage**
Freistehende Vorsatzschale, halbhoch, als
Installationsraum
Sanitär mit Ablage. Ständerwerk aus verzinkten
Stahlprofilen,
Achsmaß 625mm. Beplankung einseitig, zweilagig mit
GKB-Platten 2x12,5 mm.
Dämmschicht aus Mineralwolle, Brandverhalten  A1,
einlagig, dicht stoßen, abrutschsicher verlegen.
Herstellen des oberen Abschlusses der Ablage ist mit
einzukalkulieren, in Mengenermittlung m2 mit
eingerechnet.
Verspachtelung der Gipsplatten gemäß Qualitätsstufe Q1
für
bauseitigen Fliesenbelag, Verarbeitung gemäß DIN
18181. Die
Ausführung erfolgt mit geeignetem Spachtelmaterial und
Fugenfüller.

Wandhöhe:  H= bis 1,5m
Ablagetiefe:  bis 30cm
Profile:  CW 50; UW 50/40

Achsmaß:  625mm

Beplankung einseitig: 2 x 12,5 mm GKB
Dämmung:  40mm, A1, mineralisch
Oberfläche:  Q1 Spachtelung, für
Fliesen
Schallschutz:  k.A.
Brandschutz:  k.A.

Ausführungsort:  GE OG Bad, Ablage
  GÄ EG WC,
Ablage
Menge: 7,000 m²

**23.2.12 Schachtwand, 2-lagig beplankt, Raumhoch <2,95m**
Freistehende Vorsatzschale wie zuvor beschreiben,
jedoch
raumhoch.

Wandhöhe:  H < 2,95m (max zul.
2,95m)
Profile:  CW 50; UW 50/40

Achsmaß:  625mm
Beplankung einseitig: 2 x 12,5 mm GKB
Dämmung:  40mm, A1, mineralisch
Oberfläche:  Q2 Spachtelung,
malerfertig
Schallschutz:  k.A.
Brandschutz:  F30

Bereich:  GÄ OG Büro SBL, ELT
  GÄ OG Büro SBL, HLS
  GE OG Küche
  GE OG Bad
  GE EG Werkstatt
  RE Technik AW
Menge: 48,000 m²

**23.2.13 Schachtwand, 2-lagig beplankt, Raumhoch <3,60m**
Freistehende Vorsatzschale wie zuvor beschreiben,
jedoch
raumhoch, mit reduziertem Achsmaß.

Wandhöhe:  H < 3,30  (max zul.
3,60m)
Profile:  CW 50; UW 50/40

Achsmaß:  417mm
Beplankung einseitig: 2 x 12,5 mm GKB
Dämmung:  40mm, A1, mineralisch
Oberfläche:  Q2 Spachtelung,
malerfertig
Schallschutz:  k.A.
Brandschutz:  F30

Ausführungsort:  RE WC, Flur
Menge: 10,000 m²

**23.2.14 Herstellen Bodenanschluss mit Versprüngen**
Herstellen der Schachtwand im Bereich von Versprüngen
im
Rohboden Beton. Kein durchlaufendes Bodenprofil möglich
sondern Unterbrechungen mit Versatz erforderlich.
Inklusive Mehraufwand für die ggf zusätzlich
erforderliche
Verschraubung, ggf zusätzlich erforderlicher Stiele am
Versatz
und Anpassung der Bekleidung.

Annahme 3 Versprünge
Abrechnung nach lfm Bodenanschluss

Bereich :  RE Technik Vorsatzschale AW
Menge: 3,000 lfdm

**23.2.15 Herstellen Bodenanschluss Kappendecke**
Herstellung des Bodenanschlusses auf Kappendecke.
Die Oberseite der Kappendecke wurde in den Gewölbeecken
ausgemauert und mit Mörtel verfestigt.
Der Boden ist nicht eben und im Bereich der
Stahlträger nicht
bohrbar. Es sind Unterfütterungen und zusätzliche
Verschraubungen neben den Stahlträgern erforderlich.

Abrechnung nach lfm Bodenanschluss, bei 2-schaligen
Wänden
Abrechnung je Schale.

Bereich:  GE OG Flur / Kammer
  GE OG Bad / Kammer
Menge: 12,000 lfdm

**23.2.16 Herstellen eines Wandanschlusses an Stahlprofil**
Herstellen eines Wandanschlusses Ständerwand an ein
bauseitiges Stahlprofil, das die Wandschale trennt.
Inklusive zusätzlich erforderlicher
Befestigungsprofile am
Wandanschluss, inklusive anarbeiten der GK-Bekleidung
an
bauseitiges Stahlprofil.
Überstand Stahlprofil vor Wandbekleidung etwa 10mm.

Abrechnung nach lfm GK-Wandanschluss

Bereich:  RE Innentür Flur Remise, Detail TH504
Menge: 12,000 lfdm

**23.2.17 Eckausbildung**
Herstellung von Eckübergängen 90°,  in Trockenbauwänden
und Vorsatzschalen. Inklusive liefern und einarbeiten
von
Alu-Eckwinkeln. Abrechnung nach lfm Kante Aussenecke
Menge: 30,000 lfdm

**23.2.18 Verstärkung der UK**
Liefern und einbauen von verstärkten Stahlblechprofilen
UA-Profil 50x40x2mm, z.B:  im Bereich von WCs.
Jeweils beidseitig der bauseits gestellten WC
Systemelemente
(Gewerk HLS) zur Aufnahme von erhöhten Traglasten.
Inklusive
Anpassung der Ständerposition nach Abstimmung mit HLS.
Inklusive aller erforderlichen Befestigungsmittel.
Raumhöhe bis 3m
Abrechnung je WC ( je 2 ST erforderlich)
Menge: 5,000 St

**23.2.19 Deckenanschluss Dampfbremse**
Deckenanschluss an Dampfbremsebene (OSB).
Einlegen eines Dichtstreifens zwischen Deckenprofil und
OSB-Platte mit Dampfsperrfunktion. "Fehlbohrungen"
sind mit
geeigneten, dauerhaft dichten Klebebändern zur
Dampfdichtung
wieder zu verschließen!

Abrechnung nach lfm Wandlänge Grundriss und Anzahl
Deckenprofil (Doppelständerwand = x2)

Bereich:  Remise EG Deckenanschluss
  GÄ Dachgeschoss Deckenanschluss
Menge: 50,000 lfdm

**23.2.20 Deckenanschluss mit Dachneigung**
Deckenanschluss mit Dachneigung.
Anpassen der Beplankung und der Unterkonstruktion an
geneigte Dachflächen.

Abrechnung nach lfm Wandlänge Grundriss, je Wandseite
(Vorsatzschale  x1/ Ständerwände beidseitig beplankt
x2)

Dachneigung Remise:  ca 6°
Dachneigung Gärtnerhaus:  ca 13°

Bereich:  GÄ DG Umkleide
  RE EG Remise
Menge: 30,000 lfdm

**23.2.21 Aussparung an Deckenbalken**
Aussparungen in Trockenbauwänden um Deckenbalken
herstellen. Inklusive anpassen der Unterkonstruktion
mit allen
erforderlichen Befestigungsmitteln und Anarbeiten der
Bekleidung an die Deckenbalken.

Abmessung Deckenbalken: B x H bis ca 30x 30cm

Abrechnung je Wandseite
(Vorsatzschale  x1/ Ständerwände beidseitig beplankt
x2)

Bereich:  Deckenbalken Remise
Menge: 11,000 St

**23.2.22 Verstärkung OSB 25mm**
Verstärkung der Montagewand durch den Einbau einer
OSB-Platte innerhalb der Tragständerebene, inklusive
erforderlicher Befestigungsmittel für den
flächenbündigen
Einbau mit dem Ständerwerk.
Bereiche vorbereitet für die bauseiteige nachträgliche
Montage
von Oberschränken, Duschtrennwänden und Wickeltischen
an
den Trockenbauwänden.

Plattenstärke:  25 mm OSB
Ständerabstand:  625 mm

Höhenvorgabe:
Wickeltisch  Höhe bis 1,80m
Duschtrennwand  Höhe bis 2,20m
Küchenoberschränke  Höhe bis 2,40m

Ausführungsort: GE OG Küche (Oberschränke)
  GE OG Bad
Duschtrennwand
  GÄ OG Bad
Duschtrennwand
  RE Cateringküche
(Oberschränke)
  RE WC bar. Wickeltisch
  und nach Abstimmung
mit der
 Bauüberwachung
Menge: 24,000 m²

**23.2.23 Minderpreis Spachtelung Q1, Bereich Fliesen**
Minderpreis für die Oberflächenqualität in Q1 statt Q2
Spachtelung. Im Bereich von Fliesen.

Oberfläche:  Q1 Spachtelung (Fliesen)
Menge: 23,000 m²

**23.2.24 Zulage: Spachtelung Q3, Wände**
Zulage zu allen Wandpositionen für die Ausführung der
Spachtelung in Q 3 gem. IGG-Merkblatt 2.

Ausführungsorte in Absprache mit der Bauüberwachung
Menge: 10,000 m²

**23.2.25 Leibungsbekleidung Türöffnung**
Bekleiden von Leibungen oder offenen Wandenden mit
GKB-Plattenstreifen,  inklusive einer Eckausbildung mit
Alu-Eckschiene.

Bekleidung:  1-lage, GKB 12,5mm
Breite  bis 29cm
Oberfläche:  Q2

Bereich:  RE Catering Aussentür
Menge: 10,000 lfdm

#### Unbenannt 23.3 Bekleidungen & Einbauten

**23.3.1 Vorsatzschale Abkofferung Dachkonstruktion (HSM)**
Einhausung von HSM belasteten Konstruktionshölzern mit
GKB-Platten, Plattendicke 2x 12,5mm. Als Vorsatzschale
über
Pfetten, Stiele und Kehlbalken. Befestigung mittels
direkter
Verschraubung an Dachwerk. Inklusive Lieferung von
zusätzlich
erforderlichen Montagehölzern 40x60mm am Wandanschluss
und in der Fläche ohne Dachtragwerk.
Inklusive herstellen einer Türöffnung mit Leibung ca
17cm
Inklusive aller erforderlichen Befestigungsmittel,
Beihölzern zur
Aushöhung und Zuschnitte. Oberfläche Q2 gespachtelt,
malerfertig.

Wandfläche:  B = 5,30m
  H = 2,4m
Beplankung:  2x 12,5mm GKB
Oberfläche:  Q2 Spachtelung

Bereich:  GÄ DG Umkleide
Menge: 15,000 m²

**23.3.2 Trockenbaubekleidung Holzbauteile DG (HSM)**
GK-Bekleidung der Konstruktionshölzer (Pfetten,
Kopfbänder,
Sparren, Stiele) im Dachgeschoss mit GK-Platten 12,5
mm,
keine Brandschutzanforderung, Fugen und Verschraubungen
gespachtelt.
Befestigung mittels direkter Verschraubung an Dachwerk
ohne
Unterkonstruktion.
Die Ummantelung dient dem Einschluss der vorhandenen
schadstoffbelasteten Holzkonstruktionen und erhebt
keinen
Anspruch auf Winkeligkeit oder Ansichtsqualität.
Schrägschnitte, Anpassungen an flankierende Bauteile
und
sämtliche Nebenarbeiten und Befestigungsmittel sind im
Einheitspreis enthalten.
Arbeitshöhe bis 3m, Bockrüstungen sind in den
Einheitspreis
einzukalkulieren.
Querschnitt Holzbauteile:  bis ca. 18/20 cm
Abwicklung Beplankung:  bis 100 cm

Abrechnung nach lfdm ummanteltem Bauteil
Bereich:  GÄ
Dachraum Ost R68
Menge: 20,000 lfdm

**23.3.3 Direktbeplankung GKB auf OSB**
Direktbeplankung mit einer Lage Gipskartonplatte auf
einer
OSB Platte. Oberfläche liefern montieren und spachteln
Q2
malerfertig.

Bekleidung:  1x GKB 12,5mm
Oberfläche:  Q2 Spachtelung
Untergrund:  OSB (Dampfsperre)

Bereich:  Aussenwand Remise, Catering
Menge: 10,000 m²

**23.3.4 Aussparungen Anschlüsse Waschtisch**
Herstellung der notwendigen Öffnungen in allen
Beplankungslagen der Vorsatzschalen für
Leitungsdurchführungen und Konsolschrauben der
Waschtischanschlüsse.
Abrechnung je Waschtisch:
Durchdringungen:  3 Stk. bis DN 50
  2 Stk.
Konsolschrauben
Menge: 5,000 St

**23.3.5 Aussparungen Anschlüsse WC, Urinal**
Leistung wie vor, jedoch für WC- und Urinal-Anschlüsse,
Abrechnung je WC/Urinal
Durchdringungen:  2 Stk. bis DN 100
  2 Stk.
Konsolschrauben
Menge: 5,000 St

**23.3.6 Aussparungen Anschlüsse Dusche**
Leistung wie vor, jedoch für Duscharmaturen,
Abrechnung je Armatur
Durchdringungen:  2 Stk. bis DN 20
Menge: 2,000 St

**23.3.7 Aussparungen Anschlüsse rechteckig**
Leistung wie vor, jedoch für rechteckige Ausschnitte
bis 20x25
cm (für Drückerplatten etc)

Aussschnitt:  bis 20 x 25cm
Menge: 10,000 St

**23.3.8 Aussparungen Anschlüsse Lüftung / Heizung**
Leistung wie vor, jedoch für Lüftungsleitungen und
Heizleitungen. Abluftgitter sind sauber anzuarbeiten,
Anschlussflächen Q2 zu spachteln, malerfertig.
Abrechnung je Durchdringung
Durchdringungen:  bis DN 150
Menge: 20,000 St

**23.3.9 Kabeldurchfürhung ELT**
Durchführung für Einzelkabel herstellen bei
Anschlüssen ohne
UP-Dose ( z.B: Wandleuchten) Inklusive einmessen des
Durchstosspunktes gem. Planung Wandabwicklung Bäder.

Durchdringungen:  bis 15mm
Menge: 10,000 St

**23.3.10 Revisionsöffnung, befliesbar, 30/30**
Revisionsöffnung in Montagewand aus Gipsbauplatten, mit
geringer Einbau-Randfuge, vorgefertigte
Revisionsklappe zum
herausnehmen, aus Metallrahmen mit Gipsplatten GKBI
beplankt für nachfolgenden Fliesenbelag, mit
Fangsicherung
und einfacher Druck-Öffnungsvorrichtung, inkl.
Herstellen der
Öffnung.
Einbauhöhe im Fliesenraster nach örtlicher Festlegung
mit
Bauüberwachung.
Abmessung:  30x30 cm
Menge: 1,000 St

**23.3.11 Anschluss an AU-Kanal HLS**
Anpassen der Trockenbaubekleidung (Vorsatzschale) an
die
Aussenluftzuleitung HLS. Inklusive aller erforderlichen
Befestigungsmittel und Zuschnitte.

Lüftungskanal: ca 400x400mm (inkl. Dämmung)

Bereich:  Remise Technik
Menge: 1,000 St

**23.3.12 Nische Spiegelschrank, GÄ OG Bad**
Nische ohne Rückwand in Vorsatzschale herstellen für
späteren
Einbau eines Spiegelschrankes mit Druchlauferhitzer.
Leibung
spachteln, Q1, wird nicht gefliest.
Öffnungen für Druchlauferhitzer sind mit einzuarbeiten.
Leitungen:  1x Zulauf kW
  2x Ablauf wW
Waschtisch /Dusche
  1x ELT Anschluss

Nische  B x H  ca 60x75cm
Tiefe  ca 21cm,= T
Vorsatzschale
Rückwand  nein

Bereich:  GÄ Bad OG, Detail GÄ 202
Menge: 1,000 St

**23.3.13 Nische Papier und Abfallspende, RE WCs**
Nische mit Rückwand in Installationswand herstellen für
späteren Einbau eines Unterputz Kombi-Elements
Papierspender und Abfall.
Nische und Leibung spachteln, Q1, wird nicht gefliest.

Nische  B x H  ca 300x1050mm
Tiefe  ca 120mm
Rückwand  ja

Bereich:  RE WCs, Detail TH203, TH202
Menge: 2,000 St

**23.3.14 Einpassen von UP-Verteilern HLS und ELT**
Einbau von bauseits gestellten Unterverteiler-Kästen
ELT in
Trockenbauwände. Anpassen der GK-Bekleidung und der
Ständerposition, inklusive aller erforderlichen
Befestigungsmittel
und Zuschnitte.

Abrechnung je St Einfassung

Bereich Remise Annahme:
UV-ELT RE Catering  H x B x T = 85 x 36 x
12cm
UV-ELT RE Remise (Technik) H x B x T = 84 x 56 x
12cm
UV-ELT RE Therme (Technik) H x B x T = 84 x 56 x
12cm

Bereich Gehilfenhaus Annahme:
UV-ELT GE OG (Kammer) H x B x T = 71 x 36 x
9cm
UV Medien GE OG (Kammer) H x B x T = 58 x 36 x
9cm
Menge: 5,000 St

**23.3.15 Schachtabschluss; Zementgebundene Platte**
Liefern und Herstellen eines Schachtabschlusses mit
zementgebundenen, wasserresistenten Platten innerhalb
des
Bodenaufbaus.
Zur Abstellung der zementgebundenen Blähtonschüttung
gegen
Einlaufen in den angrenzenden TGA Schacht.
Montage auf Betondecke, inklusive aller erforderlicher
Beihölzer
und Befestigungsmittel.

Bereich:  Therme; TGA Schacht Remise; Detail TH304
Menge: 1,000 St

#### Unbenannt 23.4 Decken

**23.4.1 Abhangdecke; Nonius, GKB 12,5mm**
Deckenbekleidung nach DIN 18168-1:
Ausführung der Unterkonstruktion aus verzinkten
Stahlblechprofilen DIN 18182-1, als Tragprofile CD
60/27,
Befestigung mit Noniusabhängung inklusive
erforderlichem
Zubehör, Montage mit bauaufsichtlich zugelassenen
Befestigungsmitteln.
Bekleidung aus Gipsplatten GKB, einlagig,  Plattendicke
12,5mm. Verspachtelung der Gipsplatten gemäß
Qualitätsstufe
Q2 Standartspachtelung, Malerfertig. Verarbeitung
gemäß DIN
18181. Die Ausführung erfolgt mit geeignetem
Spachtelmaterial
und Fugenfüller.

Auch als Kleinflächen in Form von Abkofferungen!

Abhanghöhe:  bis ca 40cm
Einbauhöhe:  bis 3,10m
Befestigungsuntergrund:  Holzbalkendecke
Beplankung:  1 x 12,5 mm GKB
Oberfläche:  Q2 Spachtelung

Bereich:  GE OG Kammer (Abkofferung HLS)
Menge: 3,000 m²

**23.4.2 Abhangdecke; direkt, GKB 12,5mm**
Deckenbekleidung wie zuvor beschrieben, jedoch als
Direktabhänger inklusive erforderlichem Zubehör.

Abhanghöhe:  bis 18cm
Einbauhöhe:  bis 3,10m
Befestigungsuntergrund:  Holzbalkendecke
Beplankung:  1 x 12,5 mm GKB
Oberfläche:  Q2 Spachtelung

Bereich:  GE OG Bad
Menge: 5,000 m²

**23.4.3 Abkofferung, seitlicher Abschluss Decke**
seitlichen Abschluss der Abhangdecke im Raum, als
Abkofferung.
Decke nur in Teilbereichen, hier Rücksprung zur
Holzbalkendecke/Putzdecke herstellen mit Eckausbildung
und
einer seitlichen Abkofferung.
Inklusive aller erforderlichen Profile, Eckschienen und
Befestigungsmittel.

Abhanghöhe/ Stirnseite:  bis 40cm
Bekleidung:  1x 12,5mm GKB
Oberfläche:  Q2 gespachtelt,
malerfertig
Aberchnung nach lfm Stirnseite bzw Kante

Bereich:  GE OG Kammer
Menge: 4,000 lfdm

**23.4.4 Zulage: GKBI / H2**
Zulage für die Ausführung der Bekleidung mit
imprägnierten
GKBI-Platten für Feuchträume.

Bekleidung:  GKBI statt GKB
Bereich:  GE OG Bad
Menge: 4,200 m²

**23.4.5 Leuchtenausschnitt**
Herstellung von Leuchtenauslässen bis 15cm Durchmesser
in
zuvor genannten Abhangdecken.
Nach Vorgabe Elektroplanung.

Durchmesser:  bis 15cm
Menge: 4,000 St

#### Unbenannt 23.5 Böden

*Hinweis*
Der Bodenaufbau im Bad Gehilfenhaus muss möglichst
niedrig
gehalten werden, hierzu ist ein Trockenestrich auf
Ausgleichschicht geplant.

Der Bodenaufbau beschränkt sich auf diesen Bereich,
daher ist
in die nachfolgenden Positionen der entsprechende
Mehraufwand als Kleinflächen mit einzukalkulieren.

**23.5.1 Blähtonschüttung gebunden, Ausgleich**
Lieferung und Einbau einer zementgebundenen
Blähtonschüttung, belastbar, fugenlos, ohne
Randstreifen,
waagerecht abgezogen als tragfähigen ebenen Untergrund
für
nachfolgenden Trockenestrich.
Untergrund ist eine Kappendecke mit ausgemauerten
Gewölbeecken und Mörtel verfestigt.

Material:  Blähton 4/8 mm, zementgebunden
Betonrohdichte: trocken ca 500kg/m3
Wärmeleitfähigkeit: 0,13 W/(mK)
Druckfestigkeit: nach 28T ca 1,5 N/mm2
Brandklasse: A1
Einbauhöhe:  bis ca 25mm

Richtfabrikat:  Liapor Thermobeton, Liapor 4/8
  oder gleichwertig

angebotenes Produkt: '....................'

Bereich:  GE OG Bad
Menge: 5,000 m²

**23.5.2 Trennlage PE**
Abdeckung der Rohdecke, der Schüttung oder der
Dämmschicht mit einer Lage Kunststofffolie, 15 cm
überlappt
und seitlich entsprechend der Estrichdicke
hochgeschlagen, als
Schutz- oder Trennlage.

Material:  PE-Folie 0,2 mm
Menge: 5,000 m²

**23.5.3 Steinwolledämmplatte 20mm**
Liefern und einbauen einer Steinwolleplattendämmung
20mm,
geeignet für den Einbau unter Trockenestrichen.

Richtfabrikat:  Isover Akustic EP, 20mm
  oder gleichwertig

angebotenes Produkt: '....................'

Bereich:  GE OG Bad
Menge: 5,000 m²

**23.5.4 Trockenestrich Nassbereich**
Herstellen eines schwimmenden Trockenestrichs  auf
einer
gebundenen Schüttung.
Estrichelement 25 mm dick mit umlaufenden Stufenfalz
(zwei
werkseitig miteinander verklebte, jeweils 12,5 mm
dicken
zementgebundenen Leichtbeton-Bauplatten nach DIN EN
12467), Baustoffklasse A1 nach DIN 4102.
Fugenbereiche und Befestigungsmittel sind
abzuspachteln.
Trockenunterboden entsprechend den
Herstellervorschriften
einschl. aller Materialien, Zuschnitte, Befestigungs-/
Verbindungsmittel, Estrichkleber und Randdämmstreifen
liefern
und montieren.

Richtfabrikat:  Fermacell Powerpanel TE 25mm,
  oder gleichwertig

angebotenes Produkt: '....................'

Bereich:  GE OG Bad
Menge: 5,000 m²

#### Unbenannt 23.6 Leistungen zum Nachweis

**23.6.1 Stundensatz Fachwerker**
Arbeiten, welche nicht in den Positionen erfasst sind
und gegen
Nachweis zur Ausführung kommen:
Fachwerker

Ausführung nur nach Freigabe durch Bauüberwachung und
Auftraggeber!
Menge: 5,000 h

**23.6.2 Stundensatz Helfer**
Arbeiten, welche nicht in den Positionen erfasst sind
und gegen
Nachweis zur Ausführung kommen:
Helfer

Ausführung nur nach Freigabe durch Bauüberwachung und
Auftraggeber!
Menge: 5,000 h

**23.6.3 Dokumentation der Maßnahmen**
Erstellen einer Dokumentation

Erstellen einer Dokumentation aller durchgeführten
Maßnahmen in Anlehnung an die Dokumentationsrichtlinien
SPSG, Stand 21.02.2025 (siehe Anlage).
Fertigstellung und Übergabe der Dokumentation an den
AG bis
spätestens acht Wochen nach vollständiger und
mängelfreier
Abnahme der ausgeführten Maßnahme.

Die Dokumentation ist nach der folgenden Struktur
aufzubauen:
1. Deckblatt mit folgenden Angaben:
- Bezeichnung "Dokumentation"
- Bezeichnung des Objekts und der beauftragten
Leistungen
- Auftragsnummer und Maßnahmennummer
- Kontaktangaben des AG und des AN
- Bearbeitungszeitraum

2. schriftliche Dokumentation
- Kurzbeschreibung der Maßnahme und Arbeitsschritte,
ggf
durch die Ergänzung fotografischer Belege.

3. Anhang mit Anlagen:
- Material- und Herstellerverzeichnis, Technische
Merkblätter
- Pläne, Zeichnungen, Skizzen
- Berichte und Protokolle
- Abbildungs- und Quellenverzeichnis

Die Seiten der Dokumentation sind fortlaufend zu
nummerieren,
beginnend nach dem Deckblatt.
Ausgenommen von der Nummerierung sind die Anlagen.
Menge: 1,000 psch

**23.6.4 Materialpauschale**
Pauschale für zusätzliches Material für
unvorhergesehenen
Leistungsbedarf.

Ausführung nur nach Freigabe durch Bauüberwachung und
Auftraggeber! Es besteht kein Anspruch auf Vergütung
der
Position.

Kostenansatz Netto: 1000 _
Menge: 1,000 psch

USt %: 19,00
